# Pozo de bombeo prefabricado, de polietileno

- Propiedad del archivo: CYPE Ingenieros S.A.
- Formato: FIEBDC-3/2016
- Programa: Generador de precios de la construcción. CYPE Ingenieros, S.A.
- Fecha: 23/05/2025
- Divisa: EUR
- Costes indirectos: 3 %
- IVA: 21 %

## U Urbanización interior de la parcela

### UA Alcantarillado

#### UAO Pozos de bombeo

**UAO020** Ud Pozo de bombeo prefabricado, de polietileno.
Pozo de bombeo, monobloque, de polietileno de alta densidad, modelo RP "RASAN", de 800 mm de diámetro nominal y 1,5 m de altura nominal, con cono reductor de 600 mm de diámetro nominal en la boca, con los pates instalados, base con superficie lisa, una entrada con manguito de unión con junta elástica de 250 mm de diámetro, una salida de impulsión con conexión embridada de 90 mm de diámetro y tubo para ventilación, sobre solera de 30 cm de espesor de hormigón armado HA-30/B/20/XC4+XA2, encastre del cuerpo del colector 10 cm en dicha solera, ligeramente armada con malla electrosoldada ME 20x20 Ø 8-8 B 500 T 6x2,20 UNE-EN 10080 y losa alrededor de la boca del cono de 150x150 cm y 20 cm de espesor de hormigón en masa HM-30/B/20/X0+XA2; con cierre de tapa circular y marco de fundición clase B-125 según UNE-EN 124, instalado en aceras, zonas peatonales o aparcamientos comunitarios.
Criterio de valoración económica: El precio incluye los equipos y la maquinaria necesarios para el desplazamiento y la disposición en obra de los elementos, pero no incluye el equipo de bombeo, la excavación ni el relleno del trasdós.
Incluye: Replanteo. Colocación de la malla electrosoldada para la solera. Vertido y compactación del hormigón en formación de solera. Colocación del pozo. Conexionado de los colectores al pozo. Vertido y compactación del hormigón para formación de la losa alrededor de la boca del cono. Colocación de marco, tapa de registro y accesorios. Comprobación de su correcto funcionamiento. Realización de pruebas de servicio.
Criterio de medición de proyecto: Número de unidades previstas, según documentación gráfica de Proyecto.
Criterio de medición de obra: Se medirá el número de unidades realmente ejecutadas según especificaciones de Proyecto.

| Código | Ud | Descripción | Rendimiento | Precio | Importe |
|---|---|---|---|---|---|
| mt10haf010ernu | m³ | Hormigón HA-30/B/20/XC4+XA2, fabricado en central, con cemento SR. (material) | 0.398 | 115 | 45.770 |
| mt07ame010n | m² | Malla electrosoldada ME 20x20 Ø 8-8 B 500 T 6x2,20 UNE-EN 10080. (material) | 1.327 | 6.7 | 8.891 |
| mt11ras180sa | Ud | Pozo de bombeo, monobloque, de polietileno de alta densidad, modelo RP "RASAN", de 800 mm de diámetro nominal y 1,5 m de altura nominal, con cono reductor de 600 mm de diámetro nominal en la boca, con los pates instalados, base con superficie lisa, una entrada con manguito de unión con junta elástica de 250 mm de diámetro, una salida de impulsión con conexión embridada de 90 mm de diámetro y tubo para ventilación, según UNE-EN 13598-2. (material) | 1 | 720 | 720.000 |
| mt10hmf010rRb | m³ | Hormigón HM-30/B/20/X0+XA2, fabricado en central, con cemento SR. (material) | 0.349 | 115.86 | 40.435 |
| mt46tpr010a | Ud | Tapa circular y marco de fundición dúctil de 660 mm de diámetro exterior y 40 mm de altura, paso libre de 550 mm, para pozo, clase B-125 según UNE-EN 124. Tapa revestida con pintura bituminosa y marco sin cierre ni junta. (material) | 1 | 57 | 57.000 |
| mq04cag010a | h | Camión con grúa de hasta 6 t. (maquinaria) | 0.223 | 55.38 | 12.350 |
| mo041 | h | Oficial 1ª construcción de obra civil. (mano de obra) | 1.735 | 23.1 | 40.079 |
| mo087 | h | Ayudante construcción de obra civil. (mano de obra) | 0.868 | 21.94 | 19.044 |
| % | % | Costes directos complementarios | 2 % | 943.569 | 18.871 |
|  |  | Costes directos |  |  | 962.440 |

Residuos:
- colocación: mt10haf010ernu Hormigón HA-30/B/20/XC4+XA2, fabricado en central, con cemento SR; factor de residuo 0.00107473
- colocación: mt07ame010n Malla electrosoldada ME 20x20 Ø 8-8 B 500 T 6x2,20 UNE-EN 10080; factor de residuo 0.0121053
- colocación: mt10hmf010rRb Hormigón HM-30/B/20/X0+XA2, fabricado en central, con cemento SR; factor de residuo 0.00106641

## Recursos

**mt10haf010ernu** m³ Hormigón HA-30/B/20/XC4+XA2, fabricado en central, con cemento SR
Datos técnicos: Coste energético 2269.440 MJ; Emisión de CO2 260.040 kg; Código LER 17 01 01; Masa del elemento 2364 kg; Volumen 1.576 m3

**mt07ame010n** m² Malla electrosoldada ME 20x20 Ø 8-8 B 500 T 6x2,20 UNE-EN 10080
Datos técnicos: Coste energético 106.085 MJ; Emisión de CO2 0.036 kg; Código LER 17 04 05; Masa del elemento 3.59 kg; Volumen 0.00171 m3

**mt11ras180sa** Ud Pozo de bombeo, monobloque
Datos técnicos: Coste energético 8469.118 MJ; Emisión de CO2 300.421 kg
Residuos:
- embalaje: re150101 Envases de papel y cartón. (componente de residuo); rendimiento 0.086 kg; Código LER 15 01 01; Masa del elemento 1 kg; Volumen 0.001333 m3

**mt10hmf010rRb** m³ Hormigón HM-30/B/20/X0+XA2, fabricado en central, con cemento SR
Datos técnicos: Coste energético 2208.000 MJ; Emisión de CO2 253.000 kg; Código LER 17 01 01; Masa del elemento 2300 kg; Volumen 1.533333 m3

**mt46tpr010a** Ud Tapa circular y marco de fundición dúctil de 660 mm de diámetro exterior y 40 mm de altura
Datos técnicos: Coste energético 751.169 MJ; Emisión de CO2 46.871 kg
Residuos:
- embalaje: re150101 Envases de papel y cartón; rendimiento 0.072 kg
